# Gemeindehaus Beesdau
Angebotsaufforderung (GAEB 90, DA83)
Währung: EUR

## Zusätzlicher Text
Objektbeschreibung

Bei dem Bauvorhaben handelt es sich um den Umbau/Neubau des
Gemeindehaus
in der Ortslage Beesdau.
Der bestehende Altbau wird teilweise saniert
und einer zusätzlicher Saal als Anbau neu errichtet.

  Baustelleneinrichtung:

Der notwendige Platzbedarf und die Flächen der Firmen für die
Baustelleneinrichtung
ist mit der Bauleitung abzustimmen.

Die Verfügbarkeit von Baumaterialien und Baustoffen ist durch die
Firmen entsprechend des täglichen Bedarfs zu organisieren.

## Zusätzlicher Text
LEISTUNGSBESCHREIBUNG / ANGEBOTSABGABE

Vorliegendes Leistungsverzeichnis und ggf. Planungsunterlagen entheben
den Anbieter nicht von der eigenen Verpflichtung zur gewissenhaften
Untersuchung und Prüfung entsprechend der Fach- und Sachkunde seines
Berufsstandes.

Der Auftragnehmer ist nicht von seiner eigenen Pflicht befreit, die
Massen und sonstigen Angaben sorgfältig auf Richtigkeit zu überprüfen.

Bei der Aufstellung der Leistungsbeschreibung wird gemäß VOB/C davon
ausgegangen, dass die beschriebenen Leistungen immer die Lieferung der
dazugehörigen Stoffe und Bauteile einschließen, wenn nicht anders
vorgeschrieben.

Nebenleistungen, wie z. B. Schutz- und Sicherheitsmaßnahmen nach der
Unfallverhütungsvorschrift und den behördlichen Bestimmungen, sind
Leistungen, die auch ohne Erwähnung im Leistungsverzeichnis zur
vertraglichen Leistung gehören und nicht selbstständig vergütet werden.

1.  Allgemeine Vorbemerkungen

Die vorliegenden Unterlagen beinhalten die Ausrüstung des Bauprojektes
mit den nach den Baurichtlinien und Bestimmungen erforderlichen Anlagen
im Bereich der Elektrotechnik.

Vor Auftragsauslösung ist eine Bemusterung mit Funktionsvorstellung der
angebotenen Geräte beim Bauherrn durchzuführen. Eine Reduzierung der
Ausschreibung durch den Bauherrn ist ohne Schadensansprüche vereinbart.
Die ausführenden Firmen verpflichten sich, alle Montagehinweise der
Hersteller zu berücksichtigen. Außer der VOB gelten zusätzlich alle für
die Leistungen gültigen DIN-Normen, Richtlinien und Merkblätter in der
jeweils neuesten Fassung. Ergänzend gelten alle bauaufsichtlichen und
berufsgenossenschaftlichen Vorschriften und Richtlinien.
Die Anforderungen der einschlägigen DIN-Normen sind
Mindest-Anforderungen. Sie gelten, insoweit im LV keine darüber
hinausgehenden Forderungen gestellt sind.

Können ausgeschriebene Leistungen nicht durch den Bieter erbracht
werden, so ist ein Nachauftragnehmer zu benennen.

Der Auftragnehmer bietet, nachdem er sich über die örtlichen
Verhältnisse sorgfältig unterrichtet hat, und ihm keine Unklarheiten
verblieben sind, die Ausführung der im anliegenden Leistungsverzeichnis
beschriebenen Leistungen an.
Der Auftragnehmer kann sich nach Auftragserteilung nicht darauf
berufen, dass er einzelne Teile der Arbeiten nicht erkannt hat und in
seinem Angebot nicht erfasst hat, um hieraus Nachforderungen zu
stellen.

Enthalten die Planungsunterlagen nach Auffassung des Bieters
Unklarheiten, so hat der Bieter unverzüglich vor Angebotsabgabe den
Auftraggeber schriftlich oder fernschriftlich darauf hinzuweisen.

In die Einheitspreise sind einzukalkulieren:
 - Einrichten der Baustelle
 - Lieferung sämtlicher Materialien frei Baustelle, einschl.
Versicherung, Verpackung usw.  -
notwendiges Kleinmaterial wie Kabelschuhe, Verdrahtungsmaterial,
Klemmen usw.  -
Stemmarbeiten und Schließen von Mauerdurchbrüchen sowie die Beseitigung
des angefallenen Bauschutts
- sauberes und malerfertiges Verputzen sämtlicher Installationsschlitze
und Durchbrüche
 - Schutzrohre bei Wand und Deckendurchbrüchen
 - Überstundenzuschläge, Erschwerniszuschläge und Auslagen
 - Übergabe der Anlage und Einweisung des Bedienpersonals
 - Vorhalten aller Geräte, Werkzeuge, Gerüste oder Bühnen
 - Angabe von Maßen und Dimensionen für technische Einbauten
 - Koordinierung der einzelnen Partner
 - Inbetriebnahme der einzelnen Anlagen
 - Erstellen von Revisionsplänen

2. Technische Vorbemerkungen für vorstehendes Bauvorhaben

2.1  Für die Errichtung der Elektroanlage sowie der dazugehörigen
Baunebenarbeiten wird
  unter anderem folgendes zugrunde gelegt:
  a) das vorliegende Leistungsverzeichnis
  b) die Verdingungsordnung für Bauleistungen ( VOB )
  c) die zur Zeit gültigen VDE- Vorschriften
  d) DIN VDE 0100
  e) Baufachliche Richtlinien
  f) die Bestimmungen des zuständigen EVU
  g) Forderungen aus der Baugenehmigung

2.2 Die gesamte Anlage wird nach Aufmaß abgerechnet. Die im LV
aufgeführten Massen
 gelten nicht als Bestellungsgrundlage.

2.3 Der Auftragnehmer trägt die alleinige Verantwortung für den Schutz,
die Sicherheit
 und die Funktion seiner Anlage. Unklarheiten sind unverzüglich mit dem
Auftraggeber
 oder dessen Bevollmächtigten zu klären.

2.4 Stemmarbeiten an statisch wichtigen Bauteilen sind nur nach
Abstimmung mit der
 Bauleitung durchzuführen.

2.5 Bei Durchquerung von Brandabschnitten sind Öffnungen fachgerecht zu
schließen,
 Kabel in Up-Installation zu führen oder anderweitige geeignete
Maßnahmen der
 Abschottung durchzuführen.

2.6 Wenn Leistungen erforderlich sind, deren Einheitspreis nicht im LV
enthalten sind,
 ist dem Bauherrn sofort vor Lieferung oder Ausführung der Leistung ein
entsprechendes
 Nachtragsangebot vorzulegen.

2.7  Stundenlohnarbeiten sind täglich zur Bestätigung vorzulegen.

3. Elektroinstallation

3.1  Allgemeines

Für die Errichtung von Niederspannungsanlagen ist DIN VDE 0100 zu
beachten.
Im Eingangsbereich befindet sich ein zentraler Zählerschrank, der
weiter
als Hauptverteilung nachgenutzt wird.

Die Verteilung der elektrischen Energie erfolgt über neu zu errichtende
Unterverteilungen.

Das von der Verteilung weiterführende Netz wird als TN-C-S Netz nach
DIN VDE 0100-300 errichtet.
Nach DIN VDE 0100-410, HD 384.4.41 S2 Teil 4 und DIN VDE 0100-540
kommen folgende Schutzmaßnahmen im TN-Netz zur Anwendung:

- Schutz gegen elektrischen Schlag unter normalen Bedingungen
* Schutz durch Isolierung von aktiven Teilen
* Schutz durch Abdeckung oder Umhüllungen
- Schutz gegen elektrischen Schlag unter Fehlerbedingungen
* Abschaltung der Stromversorgung
* Erdung und Schutzleiter, Hauptpotentialausgleich, Zusätzlicher
  Potentialausgleich

Es kommen Kabel und Leitungen der Typen NYY-I bzw. NYM-I mit
Schutzleiter - Nennspannung 500 V - zum Einsatz. Der Schutzleiter ist
als PE von der Verteilung zu jedem Verbraucher zu führen.

Bei Schlitzarbeiten sind statische, brandschutztechnische und
akustische Belange zu berücksichtigen.
Aus diesem Grund sind diese Leistungen mit dem Planer vor Ort
abzustimmen.
Das Erstellen von Durchbrüchen, Verteilernischen und Schlitzen hat
durch den AN zu erfolgen.
Das saubere Verputzen der Schlitze hat so zu erfolgen, dass ohne
weitere Maßnahmen Malerarbeiten durchgeführt werden können.
Werden Leitungen durch Brandwände verlegt, müssen diese Durchführungen
mit Brandschottungen gesichert werden.

3.2  Beleuchtungsanlage

Die Leuchten sind vor der Bestellung als Muster dem Bauherrn vorzulegen.
Alle Leuchten sind anschlussfertig zu verdrahten.

3.3  Potentialausgleich, Erdungsanlage und Blitzschutzanlage

In dem Gebäude wird ein Potentialausgleich (Hauptpotentialausgleich)
gemäß DIN VDE 0100 errichtet,
in den der PEN-Leiter, Erdungsanlage, die Schutzleiter, die metallenen
Rohrleitungen im Gebäude sowie
Metallkonstruktionen einbezogen werden.

4.  Prüfung

Bevor die Elektroanlage in Betrieb genommen wird, hat der Auftragnehmer
zu überprüfen, ob
die Spannung, die Phasen, der Stromverbrauch, die Stromstärke und die
Auslösewerte der neuen
Einrichtungen mit den vorgeschriebenen Werten übereinstimmen.

Die nach VDE-, EVU- und Herstellervorschriften erforderlichen Prüfungen
sind durchzuführen und die
Ergebnisse sind protokollarisch nach einzelnen Stromkreisen
festzuhalten.

BIETERERKLÄRUNG

Der Bieter bestätigt durch seine Unterschrift, dass er sich über alle
Leistungen und vertraglichen Bedingungen informiert hat und diese
inhaltlich vollständig anerkennt, so dass für die Preiskalkulation
keine Unklarheiten bestanden haben.

Vom Bieter selbstgefertigte Abschriften oder Kurzfassungen des
Leistungsverzeichnisses können nur gewertet werden, wenn das
Original-Leistungsverzeichnis als allein verbindlich anerkannt wird.
Dies muss bei Angebotsabgabe schriftlich bestätigt werden, da ansonsten
die Abschriften oder Kurzfassungen von der Wertung ausgeschlossen
werden.

Der Bieter versichert, dass alle zum Schutz der Arbeitnehmer erlassenen
Gesetze, Verordnungen, Erlasse und Vorschriften sowie alle in
Tarifverträgen und
Betriebsvereinbarungen festgelegten Regelungen eingehalten werden und
dass alle
eingesetzten Maschinen, Geräte und Anlagen den Sicherheitsvorschriften
genügen.

Der Bieter bestätigt, Mitglied der Berufsgenossenschaft zu sein, seine
gesetzlichen Pflichten
zu Steuern, Abgaben, Beiträgen und der gesetzlichen Sozialversicherung
ordnungsgemäß erfüllt zu haben.

Der Bieter beschäftigt zum Zeitpunkt der Angebotsabgabe:

  Ingenieure  ...........

  Meister  ...........

  Monteure  ...........

  Helfer  ...........

  Auszubildende ...........

Der Bieter setzt zur Abwicklung dieses Auftrages bei Bedarf
gleichzeitig ............ Monteure ein.

........................................................................
.., den ..........................................2026
  Ort
  Datum

................................
  Unterschrift des Bieters

## Elektrotechnik / Niederspannungsanlagen
Datum: 12.05.26

### 01 Niederspannungsinstallation

#### 01.01 Verteilungen

**01.01.0010 Installationsverteiler AP**
Wandaufbauschrank für die Innenraummontage mit
VDE-Gutachten (Fertigungsüberwachung) nach DIN EN
61439-1/-3 zur Aufputz-, Unterputz- oder
teilversenkter Montage. Zum Aufbau einer
Niederspannungsverteilung bis 400 A, 3AC 230/400 V 50
Hz. Schutzart IP54, Schutzklasse II, Luft- und
Kriechstrecken nach DIN VDE 0110-1/-2. Bestehend aus
Schrank mit Tür aus pulverbeschichtetem,
eingebranntem, stabil profiliertem 1 mm dickem
Stahlblech, Innenauskleidung aus Kunststoff.
Durchsteckflansche oben und unten je Feld eingebaut,
rückseitige Vorprägung im Kunststoffteil und
Sammelschienendurchführungen als beidseitige seitliche
Vorprägung im unteren Bereich. Tür frontbündig mit
innenliegenden, justierbaren Scharnieren, wahlweise
rechts oder links anschlagbar mit 110 Grad
Öffnungswinkel. Tür mit Vorreiber, ab Breite 800 mm
und bei allen Schränken ab einer Höhe von 1250 mm mit
Stangenverschluß mit Dreipunktschließung.

mit Tragschienen, Bausteinen für Reiheneinbaugeräte,
und Bausteinen für Klemmen,

Höhe installiertes Produkt 950 mm
Breite installiertes Produkt 550 mm
Tiefe installiertes Produkt 205 mm
Anzahl Felder 2, Farbe  RAL 9010
Türschliessungstyp Schnellverriegelung
Anzahl Türen 1,

Beschriftung aller Geräte,
mit Plantasche, Stromkreisliste und Stromlaufplan,

Alle Zu- und abgehenden Leitungen sind an Klemmen
anzuschließen.
Die Lieferung der Sicherungselemente ist mit zu
kalkulieren.

Hersteller/Typ:

.......................................................
vom Bieter einzutragen.

Bestückung der Schaltanlage mit nachstehend
beschriebenen fest eingebauten Betriebsmitteln:
Menge: 1,000 St

**01.01.0020 Ausschalter**
Installationseinbaugerät DIN 43 880
als Ausschalter mit Kipphebel VDE 0632,
Nennstrom 63 A,  3polig,
Nennspannung 380 V AC.

Hersteller/Typ

.......................................................
vom Bieter einzutragen.
Menge: 2,000 St

**01.01.0030 Lasttrennschalter**
Nennstrom: 35 A
Polart: 3P
Verlustleistung pro Pol: 2,40 W
Gesamtverlustleistung unter Nennstrom: 7,20 W
Bemessungsbetriebsleistung bei 400 V AC AC1: 52000 W
Motorantrieb optional: Nein
Betriebstemperatur: -20 - 70 °C
Verriegelbar: Ja
IP-Klasse (Ingress Protection): IP20

Hersteller/Typ:

.......................................................
vom Bieter einzutragen.
Menge: 1,000 St

**01.01.0040 LS 20A/B 3polig**
*** Bezugsbeschreibung
Leitungsschutzschalter nach DIN VDE 0641 Teil 11/8.92
,
Berührungsschutz IP2x nach DIN VDE 0106 Teil 100
mit VDE Zeichen
Betriebsnennspannung: 230/400 V
Nennstrom: 20 A
Auslösercharakteristik: B
Polanzahl: 3 P
Nennabschaltvermögen: 6 kA
Isolationsspannung: 500 V
Frequenz: 50/60 Hz

Hersteller/Typ

.......................................................
vom Bieter einzutragen.
Menge: 1,000 St

**01.01.0050 LS 16A/B 3polig**
*** wie Position 01.01.0040
Nennstrom: 16 A
Menge: 2,000 St

**01.01.0060 LS 16A 1polig**
*** wie Position 01.01.0040
Nennstrom: 16 A
Auslösercharakteristik: B
Polanzahl: 1 P
Menge: 6,000 St

**01.01.0070 LS 10A 1polig**
*** wie Position 01.01.0040
Nennstrom: 10 A
Auslösercharakteristik: B
Polanzahl: 1 P
Menge: 2,000 St

**01.01.0080 FI-LS 1P+N 6kA B-16A 30mA**
*** Bezugsbeschreibung
Fi/LS-Kombination 16 / 0,03A 2-polig
nach DIN VDE 0664 Teil 20 / EN61009-1
und DIN VDE 0664 Teil 21 / EN61009-2-1
Nennstrom: 16 A
Betriebsnennspannung Wechselstrom: 240 V
Polanzahl: 2 P
Empfindlichkeit: 30 mA
Auslösercharakteristik: B

Hersteller/Typ

.......................................................
vom Bieter einzutragen.
Menge: 8,000 St

**01.01.0090 FI-LS 1P+N 6kA B-10A 30mA**
*** wie Position 01.01.0080
Nennstrom: 10 A
Menge: 4,000 St

**01.01.0100 Hilfskontakt**
Hilfskontakt für FI/LS
1 Schließer und 1 Öffner 6A 240V
Menge: 1,000 St

**01.01.0110 Fehlerstrom-Schutzschalter 4polig/B**
Fehlerstrom-Schutzschalter (FI) nach EN 61008-1,
 DIN EN 61008-2-1; VDE 0664 Teil 10 + 11,
Berührungsschutz IP2x nach DIN VDE 0106 Teil 100.
Beschriftungsmöglichkeit direkt am Gerät.
Nennstrom: 40 A
Art des Differenzialschutzes: B
Empfindlichkeit: 30 mA
Nennabschaltvermögen: 6 kA
Polanzahl: 4 P
Isolationsspannung: 500 V
Anschlussart: Schraubtechnik
einschl. Hilfsschalter

WP
Menge: 1,000 St

**01.01.0120 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter
Menge: 2,000 St

**01.01.0130 Überspannungsableiter**
Überspannungsableiter 4P steck. 40 kA Anz.

Überspannungsableiter der Anforderungsklasse C.
Spannungsbegrenzung auf <= 1,5 KV
Ausführung der Pole: 4
Nennableitstoßstrom (8/20): 40 kA Max.
Nennableitstrom (In): 20 kA
Dauerspannung AC: 275 V
Nennspannung AC: 230 V
Schutzpegel L-N: 1.25 kV
Schutzpegel L-PE/N-PE: 1.25 kV
Montageart: Hutschiene 35 mm
Baugröße: 4 TE
Signalisierung am Gerät: Anforderungsklasse laut

IEC61643-1 / VDE0675-6:  2/ C/ T2
optisch Prüfklasse Typ 2: ja
Anzahl der Platzeinheiten: 4

Hersteller/Typ

.......................................................
vom Bieter einzutragen.
Menge: 2,000 St

**01.01.0140 Dreileiter-Installationsklemme 4mm²**
Dreileiter-Installationsklemme DIN VDE 0611 Teil 1,
Nennisolationsspannung 380 V AC, Isolationsgruppe C,
mit spannungsriss- und korrosionsfreiem Klemmkörper,

mit N- und PE-Sammelschiene,
zur Neutralleitertrennung,
Leiterquerschnitt bis 4 mm²,
Einschl. systemgebundenem Zubehör mit dauerhafter
Klemmenbezeichnung.
Menge: 30,000 St

**01.01.0150 Reihenklemme bis 10 mm²**
*** Bezugsbeschreibung
Reihenklemme DIN EN 60947-7-1,
Bemessungsisolationsspannung 690 V AC, Isolationsgruppe
C, für Leiterquerschnitt bis 10 mm², mit
Schraubanschlüssen, Klemmenträger aus selbstlöschendem
oder nichtbrennbarem Isolierstoff, zur Montage auf
Tragschiene DIN EN 50022,
einschl. systemgebundenem
Zubehör mit dauerhafter Anschlussbezeichnung.
Menge: 6,000 St

**01.01.0160 Neutralleiter-Reihentrennklemme bis 10mm2**
*** wie Position 01.01.0150
Neutralleiter-Reihentrennklemme DIN EN 60947-7-1,
Menge: 3,000 St

**01.01.0170 Schutzleiter-Reihenklemme bis 10mm2**
*** wie Position 01.01.0150
Schutzleiter-Reihenklemme DIN EN 60947-7-2
Menge: 3,000 St

#### 01.02 Kabelträgersysteme

**01.02.0010 Installationsrohr leicht,starre M 63**
*** Bezugsbeschreibung
Installationsrohr leicht, starre Ausführung BCF
Nenngröße 63

mit Abstandschellen verlegen

einschließlich  des systemgebundenen
Befestigungsmaterials und Endkappen
Menge: 15,000 m

**01.02.0020 Installationsrohr leicht,starre M 40**
*** wie Position 01.02.0010
leicht, starre Ausführung BCF
Nenngröße 40
Menge: 15,000 m

**01.02.0030 Installationsrohr leicht,starre M 25**
*** wie Position 01.02.0010
leicht, starre Ausführung BCF
Nenngröße 25
Menge: 32,000 m

**01.02.0040 Installationsrohr leicht,starre M 16**
*** wie Position 01.02.0010
leicht, starre Ausführung BCF
Nenngröße 16
Menge: 25,000 m

**01.02.0050 Leichtes Kunststoff-Wellrohr; biegsam; FFKu-EL-F 25**
Elektroinstallationsrohr DIN EN 61386-22,
Maße DIN EN 60423, nicht flammenausbreitend, aus
PVC-U,
einwandig, gewellt, biegsam, Außendurchmesser 25 mm,
Klassifizierungscode 22212,
Druckfestigkeit leicht, Schlagfestigkeit leicht,
fachgerecht nach den Verlegerichtlinien verlegen.
unter Putz, einschl. Fräsen in Mauerwerk
und nach verlegen des Kabels, Schließen der Schlitze.
Menge: 30,000 m

**01.02.0060 Kabelkanal 230/60**
*** Bezugsbeschreibung
Installationskanal als Leitungsführungskanal
DIN VDE 0604,

Außenmaß H/B mind. 60/210 mm,
aus PVC hart, halogenfrei
mit 1 Trennwand
einschl. aller systembedingten Form-, Eck-,
Verbindungs-, Abdeck- und Zubehörteile

auf Mauerwerk.
Menge: 2,000 m

**01.02.0070 Kabelkanal 60/40**
*** wie Position 01.02.0060
Außenmaß H/B mind. 40/60 mm,
Menge: 2,000 m

**01.02.0080 Kabelkanal 45/30**
*** wie Position 01.02.0060
Außenmaß H/B mind. 30/45 mm,
Menge: 3,000 m

**01.02.0090 Schnellmontagebügel OBO GRIP**
OBO GRIP Schnellverleger
für Wand- und
Deckenbefestigung
für max. 30 Leitungen
Menge: 50,000 St

**01.02.0100 DN 110**
Kabelschutzrohr DN 110, flexibel als Ringware
"Kabuflex©",
aus PE, Verbundrohrbauweise, außen gewellt mit
Innenhaut;
unter Beachtung der EN 1610 und der Verlegeanleitung
des Herstellers,
liefern und fachgerecht nach Planung verlegen,
einschl. Doppelsteckmuffe für sanddichte Verbindung.
Menge: 20,000 m

#### 01.03 Kabel und Leitungen

*Hinweis*
Sämtliche Schlitze und Durchbrüche
sind nach Verlegung der Leitungen
sauber zu schließen.

**01.03.0010 Kabel NYY-J 5 x 16 uP**
*** Bezugsbeschreibung
Energiekabel nach DIN VDE 0276 Teil 603
bzw. HD 603.1 und IEC 60502,
NYY-J  5 x 16 RE, Cu-Zahl  768,
unter Putz, einschl. Fräsen in Mauerwerk.
und nach verlegen des Kabels,
Schließen der Schlitze.
Menge: 6,000 m

**01.03.0020 Kabel NYY-J 5 x 2,5**
*** wie Position 01.03.0010
NYY-J  5 x 2,5 RE, Cu-Zahl  120,
im Rohr, Rohfußboden, Zwischendecken- oder Wänden
Menge: 32,000 m

**01.03.0030 Kabel NYY-J 3x2,5**
*** wie Position 01.03.0010
NYY-J 3 x 2,5 RE, Cu-Zahl 72,
Menge: 32,000 m

**01.03.0040 NYM- I 5x 10 qmm**
*** Bezugsbeschreibung
StL-Nr. 1
Kunststoff-Mantelleitung NYM-J
5 x 10 re, Cu-Zahl 288,
im Rohr, Rohfußboden, Zwischendecken- oder Wänden
Menge: 9,500 m

**01.03.0050 NYM- I 5x 4 qmm**
*** wie Position 01.03.0040
Kunststoff-Mantelleitung NYM-J
5 x 4 re, Cu-Zahl 192,
im Rohr, Rohfußboden, Zwischendecken- oder Wänden
Menge: 18,000 m

**01.03.0060 NYM-J 5x2,5 Rohr**
*** wie Position 01.03.0040
Kunststoff-Mantelleitung NYM-J
5 x 2,5 re, Cu-Zahl 120,
im Rohr, Rohfußboden, Zwischendecken- oder Wänden
Menge: 44,000 m

**01.03.0070 NYM-J 5x2,5 uP**
*** wie Position 01.03.0040
Kunststoff-Mantelleitung NYM-J
5 x 2,5 re, Cu-Zahl 120,
unter Putz, einschl. Fräsen in Mauerwerk.
und nach verlegen des Kabels,
Schließen der Schlitze.
Menge: 4,000 m

**01.03.0080 NYM-J 3x2,5 uP**
*** wie Position 01.03.0040
NYM-J 3 x 2,5, Cu-Zahl 72,
unter Putz, einschl. Fräsen in Mauerwerk.
und nach verlegen des Kabels,
Schließen der Schlitze.
Menge: 79,000 m

**01.03.0090 NYM-J 3x2,5 Rohr**
*** wie Position 01.03.0040
NYM-J 3 x 2,5, Cu-Zahl 72,
im Rohr, Rohfußboden, Zwischendecken- oder Wänden
Menge: 268,000 m

**01.03.0100 NYM-J 5x1,5 uP**
*** wie Position 01.03.0040
NYM-J 5 x 1,5, Cu-Zahl 72,
unter Putz, einschl. Fräsen in Mauerwerk.
und nach verlegen des Kabels,
Schließen der Schlitze.
Menge: 32,000 m

**01.03.0110 NYM-J 5x1,5 Rohr**
*** wie Position 01.03.0040
NYM-J 5 x 1,5, Cu-Zahl 72,
im Rohr, Rohfußboden, Zwischendecken- oder Wänden
Menge: 102,000 m

**01.03.0120 NYM-J 3x1,5 uP**
*** wie Position 01.03.0040
NYM-J 3 x 1,5, Cu-Zahl 43,
unter Putz, einschl. Fräsen in Mauerwerk.
und nach verlegen des Kabels,
Schließen der Schlitze.
Menge: 37,000 m

**01.03.0130 NYM-J 3x1,5 Rohr**
*** wie Position 01.03.0040
NYM-J 3 x 1,5, Cu-Zahl 43,
im Rohr, Rohfußboden, Zwischendecken- oder Wänden
Menge: 237,000 m

**01.03.0140 Verbindungsmuffe 6-16**
*** Bezugsbeschreibung
Verbindungsmuffe 0,6/1 kV, in Schrumpftechnik,
Typ kommende Kabel  NYY-I
Querschnitt 6-16 mm2 /Adernzahl bis 5
Typ gehende Kabel NYY-I
Querschnitt bis 6-16 mm2 /Adernzahl bis 5

in Gebäuden montieren, einschl. systemgebundenem
Zubehör,

Hersteller/Typ

.......................................................
vom Bieter einzutragen.
Menge: 2,000 St

**01.03.0150 Verbindungsmuffe 1,5-4**
*** wie Position 01.03.0140
Querschnitt 1,5-4 mm2 /Adernzahl bis 5

Hersteller/Typ

.......................................................
vom Bieter einzutragen.
Menge: 10,000 St

**01.03.0160 Installationskabel J-Y(St)Y 2x2x0,8 Bd**
Installationskabel mit statischem Schirm
DIN 57 815/VDE 0815
J-Y(St)Y 2 x 2 x 0,8 Bd,
im Rohr, Rohfußboden, Zwischendecken- oder Wänden.
Menge: 11,000 m

**01.03.0170 Cat.7 Verlegekabel In Kabelgraben**
Cat.7 Verlegekabel S/FTP PiMF
Verlegung in Rohre oder Kabelkanäle, zur oberirdischen
Anwendung oder zur direkten Erdverlegung.
- S/FTP UC900 SS23 (AWG23), DRAKA
-  Isolierung: Foam-skin Polyethylen ? 1,4 mm
- Verseilung: 2 Adern zur Seele
- Folienpaarschirm und Geflechtgesamtschirm
- PiMF: paarig in Metallfolie
- 900 MHz
- Einsatzgebiete: IEEE 802.3, 10/100/1000Base-T,
10GBase-T,
  10GBase-T IEEE 802.5 16Mb; ISDN; TPDDI; ATM
- AWG23 = (American Wire Gage) ? 0,56 mm
-  Schutzmantel: PE, schwarz, Wanddicke 1,5 mm,
geeignet für direkte Erdverlegung

einschl. beidseitiger Anschluss an entsprechenden
Komponenten.
Menge: 20,000 m

#### 01.04 Installationsgeräte

*Hinweis*
Allgemeine Hinweise Installationsgeräte:

Die nachfolgend aufgeführten Installationseinheiten
müssen,  soweit nicht anders gefordert folgende
Qualitätsansprüche erfüllen:

Alle UP-Einsätze müssen mit Steckklemmen und
bruchsicherem Sockel ausgerüstet sein.  Der
Berührungsschutz nach DIN VDE 0620/05.92 muss auch
ohne Abdeckung gewährleistet sein.
Somit können  UP-Einheiten und SELV-Einheiten in
Mehrfachkombinationen installiert werden.
UP-Einheiten müssen eine isolierte Aufnahme der
Montagekrallen aufweisen.
Eine leitende Verbindung  zwischen Kralle und Tragring
ist nicht zulässig, auch
wenn keine Krallenmontage erfolgt.

Bei der Kalkulation ist die Montage der
Installationsdosen zu berücksichtigen.

Schalterprogramm Systemprogramm

Angebotenes Fabrikat:

Hersteller/Typ

.......................................................
vom Bieter einzutragen

**01.04.0010 Wippschalter einpolig IP 2X Uni**
*** Bezugsbeschreibung
Wippschalter DIN EN 60669-1
einpolig, Aus/Wechsel,
10 A, 250 V AC,
in Mauerwerk bzw. Hohlwand,
mit Bedienelement und anteiligem Abdeckrahmen,
in Standardausführung des Herstellers,
Schutzart IP 2X DIN VDE 0470-1,
Einsatz mit Schrauben befestigen.
Menge: 6,000 St

**01.04.0020 Wippschalter einpolig IP 2X Serie**
*** wie Position 01.04.0010
Serienschalter
Menge: 1,000 St

**01.04.0030 DALI-Power-Potenziometer-Einsatz**
DALI-Power-Potenziometer-Einsatz
Mit integriertem Netzteil.
Zum Schalten und Steuern von bis zu 64
DALI-Betriebsgeräten
gemäß IEC 62386 (z.B. EVG und Trafos mit
DALI-Schnittstelle) .
Für Broadcastbetrieb (Zentral-Telegramm).
Mit Drehbetätigung und Druck-AUS-Taster.
Kurzschlussfest und überlastsicher (elektronische
Sicherung).
Einschalthelligkeit, Grundhelligkeit und
Power-On-Level netzausfallsicher einstellbar.
Mit integriertem LED-Orientierungslicht.
Farbe des Orientierungslichtes einstellbar (18 Presets
+ AUS).
Parallelschaltung von bis zu 5 Geräten im passiven
Betrieb
Parallelschaltung von bis zu 3 Geräten im aktiven
Betrieb.
DALI-Spannung: 15,5 V =
Max. Ausgangsstrom: 75 mA
Leistungsaufnahme: < 2,5 W
Max. Anzahl DALI-Betriebsgeräte:
bei einem aktiven DALI-Poti: 37
bei 3 parallelen aktiven DALI-Potis: 111
Liefert im aktiven Betrieb an Netzspannung den
notwendigen Strom für weitere DALI-Betriebs- und
Steuergeräte.
Ohne Netzspannung, im passiven Betrieb, dient das Poti
im DALI-Bus als zusätzliche Bedienstelle.
Max. DALI-Leitungslänge: 300 m (bei 1,5 - 2,5 mm²).
Anschlüsse:
Eingänge: Schraubklemmen, 1,0 - 2,5 mm²
Ausgänge: Schraubklemmen, 1,0 - 2,5 mm²
Nennspannung: 230 V~, +10 % / -10 %
Nennfrequenz: 50 Hz - 60 Hz
Schutzart Gerät: IP 20
in Mauerwerk bzw. Hohlwand,
mit Bedienelement und anteiligem Abdeckrahmen,
in Standardausführung des Herstellers,
Schutzart IP 2X DIN VDE 0470-1,
Einsatz mit Schrauben befestigen.
Menge: 2,000 St

**01.04.0040 DALI-Potenziometer-Einsatz**
DALI-Potenziometer-Einsatz
Zum Schalten und Steuern von bis zu 64
DALI-Betriebsgeräten
gemäß IEC 62386 (z.B. EVG und Trafos mit
DALI-Schnittstelle) .
Für Broadcastbetrieb (Zentral-Telegramm).
Mit Drehbetätigung und Druck-AUS-Taster.
Verpolungsicher.
Einschalthelligkeit, Grundhelligkeit und
Power-On-Level netzausfallsicher einstellbar.
Mit integriertem LED-Orientierungslicht.
Farbe des Orientierungslichtes einstellbar (18 Presets
+ AUS).
Parallelschaltung von bis zu 5 Geräten im passiven
Betrieb
Zur Erzeugung der DALI-Spannung wird eine
Spannungsversorgung gemäß IEC 62386 benötigt, z.B. von
Tridonic, Philips, Helvar etc..
Max. DALI-Leitungslänge: 300 m (bei 1,5 - 2,5 mm²).
Anschlüsse:
Eingänge: Schraubklemmen, 1,0 - 2,5 mm²
Ausgänge: Schraubklemmen, 1,0 - 2,5 mm²
Schutzart Gerät: IP 20
in Mauerwerk bzw. Hohlwand,
mit Bedienelement und  anteiligem Abdeckrahmen,
in Standardausführung des Herstellers,
Schutzart IP 2X DIN VDE 0470-1,
Einsatz mit Schrauben  befestigen.
Menge: 2,000 St

**01.04.0050 Jalousietaster**
Jalousietaster
zum manuellen Schalten von Jalousie- und
Markisenmotoren.
Mit Umkehrsperre.
Anschlüsse:
Eingänge: Steckklemmen, 0,6 mm² - 2,5 mm²
Ausgänge: Steckklemmen, 0,6 mm² - 2,5 mm²
Technische Daten: Nennspannung: 250 V~
Nennstrom: 10 A
in Mauerwerk bzw. Hohlwand,
mit Bedienelement und anteiligem Abdeckrahmen,
in Standardausführung des Herstellers,
Schutzart IP 2X DIN VDE 0470-1,
Einsatz mit Schrauben befestigen.
Menge: 6,000 St

**01.04.0060 Blindabdeckung**
*** Bezugsbeschreibung
Blindabdeckung mit Tragring und
anteiligem Abdeckrahmen, in Standardausführung des
Herstellers
Menge: 6,000 St

**01.04.0070 Blindabdeckung**
*** wie Position 01.04.0060
mit Kabelauslass
Menge: 1,000 St

**01.04.0080 Raumtemperaturregler**
Raumtemperaturregler-Einsatz
Zum automatischen Regeln der Raumtemperatur.
Nennspannung: 230 V~
Temperaturbereich Gerät: 5 °C - 30 °C
Mit separatem Anschluss (230 V~) für externe
Umschaltung
zwischen Heizen oder Kühlen.
Schaltkontakt öffnet, wenn die eingestellte Temperatur
erreicht ist.
Nennstrom: 10 A Heizen
Nennstrom: 5 A Kühlen
Klasse des Temperaturreglers: 1
in Mauerwerk bzw. Hohlwand,
mit Geräteverbindungsdose, Bedienelement und
anteiligem Abdeckrahmen, in Standardausführung des
Herstellers,
Schutzart IP 2X DIN VDE 0470-1,
Einsatz mit Schrauben befestigen.
Menge: 1,000 St

**01.04.0090 Präsensmelder PD-C360i/8plus**
Decken-Präsenzmelder 360ø Unterputz
Reichweite ca. d= 8 m
Schließer potentialfrei fernbedienbar
Voll- oder Halbautomat.
Werksprogramm 400 Lux/5 Min.
Tastereingang zum manuellen Schalten.
Netzspannung 230 V/50 Hz
Erfassungsbereich_ESY 360ø, Reichweite ca. d=8 m
Einstellmöglichkeiten mechanisch über Einstellregler
elektronisch über Infrarot-Fernbedienungen
Mobil-PDi/MDi-universal
Schutzklasse II
Montageart_ESY Deckenmontage
Gehäusematerial_ESY UV-stabilisiertes Polycarbonat
Abmessungen : 108 mm
Kanal 1  Beleuchtung,
Schaltleistung Kanal 1 230 V/50 Hz
2300 W/10 A (cos phi = 1)
1150 VA/5 A (cos phi = 0,5)
Nachlaufzeit ca. 1 Min. - 30 Min.
Lichtmessung Mischlicht,  Lichtwert ca. 5 - 2000 Lux
Kanal 2  HLK
Kontakt Schließer/potenzialbehaftet
Schaltleistung Kanal 2 230 V ~/2 A
24 V =/2 A
Kapazitive Last/EVGs max. Einschaltstrom 30 A/20 ms
Nachlaufzeit Kanal 2 Impuls/ca. 5 Min. - 120 Min.
Kontakt Schließer/potenzialbehaftet
Nachlaufzeit ca. 1 Min. - 30 Min.
Farbe weiß  ähnlich RAL 9010

Hersteller: ESYLUX/  PD-C360i/8plus
oder gleichwertig

Hersteller/Typ

.......................................................
vom Bieter einzutragen
Menge: 1,000 St

**01.04.0100 Schutzkontaktsteckdose IP 2X**
*** Bezugsbeschreibung
Schutzkontaktsteckdose DIN VDE 0620, 16 A, 250 V AC,
zum Einbau in Gerätedose einschl. Zentralplatte und
anteiligem Abdeckrahmen, in Standardausführung des
Herstellers,
Schutzart IP 2X DIN VDE 0470-1,
Einsatz mit Schrauben befestigen.
Menge: 47,000 St

**01.04.0110 Schutzkontaktsteckdose IP 44 uP Klappdeckel**
*** wie Position 01.04.0100
mit Klappdeckel IP 44
Menge: 1,000 St

**01.04.0120 Schutzkontaktsteckdose IP 44 uP abschließbar**
*** wie Position 01.04.0100
mit Klappdeckel abschließbar IP 44
Menge: 3,000 St

**01.04.0130 CEE-Steckdose 5polig IP 44**
CEE-Steckdose DIN EN 60309, 5polig,
Bemessungsbetriebsspannung
400/230 V AC, 32 A,
in Aufputzausführung
Standardausführung des
Herstellers, Schutzart IP 44 DIN
VDE 0470-1.
Menge: 1,000 St

**01.04.0140 Geräteverbindungsdose Kunststoff**
Geräteverbindungsdose DIN VDE 0606 und DIN 49073,
aus Kunststoff, Durchmesser 60 mm, Tiefe 60 mm,
in Mauerwerk einfräsen und befestigen.
Menge: 66,000 St

**01.04.0150 Geräteverbindungsdose Kunststoff**
Geräteverbindungsdose DIN VDE 0606 und DIN 49073,
aus Kunststoff, Durchmesser 60 mm, Tiefe 60 mm,
in Hohlwand einfräsen und befestigen.
Menge: 10,000 St

**01.04.0160 Geräteanschlußdose**
Geräteanschlußdose nach DIN VDE 0606
als Anschlußdose für Küchengeräte

in Aufputzausführung, mit Gehäuse
und Verbindungsklemmen bis 6 qmm
5polig, 380 V und Anschlusskabel,

liefern, montieren einschließlich der
erforderlichen Klemmarbeiten
Menge: 1,000 St.

**01.04.0170 Electronic-Dose**
Geräteverbindungsdose DIN VDE 0606-1 und DIN 49073,
aus Kunststoff, Durchmesser 60 mm, Tiefe 60 mm,
mit einem seitlichen Klemmraum, mit Schrauben,
Schutzart IP 3X DIN EN 60529, in Mauerwerk,
für Plattenstärke 7-35mm
Electronic-Dose als Tunnel-Zweikammerdose
für Geräteeinsätze und elektronische Komponenten
Menge: 3,000 St

#### 01.05 Anschlussarbeiten und Geräte

*Hinweis*
Anschliessen

Anschlüsse für Geräte u.ä., die von einer am Bau
tätigen Firma beigestellt werden.
In die Anschlußkosten sind neben dem Montageaufwand
auch die Kosten
für Hilfsmaterialien (Stopfbuchsen, Klemmen u.ä.)
einzukalkulieren.
Für bauseits gelieferte und montierte Geräte, Motoren
und Schaltschränke sind Leitungen oder Kabel
betriebsfertig anzuschließen.

Voraussetzung ist die Bereitstellung von
aussagefähigen, eindeutigen
und vollständigen Unterlagen durch die entsprechende
Fachfirma.

Das Anschließen der Installationsgeräte, Leuchten und
Verteilungen,
ist bei den jeweiligen Geräten einzukalkulieren.

**01.05.0010 Heizkreisverteiler**
Anschlussarbeiten am Heizkreisverteiler
230V mit Anschlussmodul
1 x Einspeisung
7 x Stellantriebe
7 x Thermostate

einschl. Verteilerdose und Klemmmaterial
Menge: 1,000 St

**01.05.0020 Geräteanschlußdose DLE + Herd**
Geräteanschlußdose nach DIN VDE 0606
als Anschlußdose für Durchlauferhitzer und Herd

in Unterputzausführung
und Verbindungsklemmen bis 6 qmm
5polig, 380 V und Anschlusskabel,
liefern, montieren einschließlich der
erforderlichen Klemmarbeiten
Menge: 1,000 St.

**01.05.0030 Geräteanschlußdose**
Geräteanschlußdose nach DIN VDE 0606
als Anschlußdose für haustechnische Anlagen

in Aufputzausführung, mit Gehäuse
und Verbindungsklemmen bis 6 qmm
5polig, 380 V und Anschlusskabel,

liefern, montieren einschließlich der
erforderlichen Klemmarbeiten
Menge: 1,000 St.

**01.05.0040 Abzweigkasten**
Abzweigkasten DIN VDE 0606
80 x 80 mit Schraubdeckel, Schutzart IP 54
mit Würgstutzen und 5 Klemmen bis 4 qmm
auf Mauerwerk befestigen, einschließlich
der notwendigen Klemmarbeiten
Menge: 4,000 St

**01.05.0050 Anschliessen 5x6**
Anschliessen von Kabeln oder Leitungen
an beigestellten Betriebsmitteln,
Querschnitt bis 5 x 6 mm2.
Menge: 2,000 St

**01.05.0060 Anschliessen 5x2,5**
Anschliessen von Kabeln oder Leitungen
an beigestellten Betriebsmitteln,
Querschnitt bis 5 x 2,5 mm2.
Stellantriebe Heizung, Heizstrahler,
Hydrostat, Lüfterklappe, Steuerzentralen
Menge: 2,000 St

**01.05.0070 Anschliessen 5x1,5**
Anschliessen von Kabeln oder Leitungen
an beigestellten Betriebsmitteln,
Querschnitt bis 5 x 1,5 mm2.
Stellantriebe Heizung, Rollladen,
Hydrostat, Lüfter
Menge: 12,000 St

**01.05.0080 Komplettanlage für Notrufanlage**
Komplettanlage für Notrufanlage
Behinderten-WC

bestehend aus:
2 Zugtaster, einschließlich UP Dose
1 Abstelltaster komplett, einschließlich UP Dose
1 Dienstzimmereinheit mit Kontrolllampe
  und Schallgeber, einschließlich UP Dose
1 Elektronikmodul mit einteiliger
  Zimmersignalleuchte
  einschließlich Anschlussträger und UP-Dose
1 Netztrafo 25 VA
liefern, montieren und anschließen,
einschließlich Klein- und Befestigungsmaterial

Hersteller/Typ

.......................................................
vom Bieter einzutragen.
Menge: 1,000 St.

**01.05.0090 Rauchwarnmelder Ei650C**
Funkrauchwarnmelder Ei650iRF
mit fest eingebauter 3V-Lithiumbatterie und Funkmodul,
AudioLINK-Funktion, 5 Jahre Garantie, 10 Jahre
Lebensdauer
Set: Rauchwarnmelder + Funkmodul (Ei650iW + Ei600MRF)
AudioLINK-Funktion zum Auslesen von Melderdaten
Diagnosefunktion:
 Fehlerprognose bzgl. Batteriespannung und
Verschmutzungsgrad
der Rauchkammer

Eigenschaften
Einsatztemperatur -10 bis + 40øC
Sensortyp
photoelektrischer Sensor
Signalgeber piezoelektrischer Schallgeber
Schalldruck 85dB(A) in 3 m Abstand
Feuchtigkeit 15 % bis 95 % rel., keine Betauung
Schutzgrad IP20
Automatische Selbstüberwachung
Stromversorgung 3V-Lithiumbatterie
Batterielebensdauer mind. 10 Jahre
Gehäusefarbe rein weiß, annähernd RAL 9010
Gehäusematerial Kunststoff, UL94 HB klassifiziert
Menge: 4,000 St

### 02 Beleuchtung

#### 02.01 Allgemeinbeleuchtung

**02.01.0010 Serie: Sidelite ECO**
Hochwirtschaftliche Anbau-Flächenleuchte mit
progressiver LED-Technologie. Leuchtenrahmen Aluminium
pulverbeschichtet.
Anbaurahmen Stahlblech pulverbeschichtet.
Diffusor Kunststoff opal.
Diffusor und Lightguide aus vergilbungsfreiem
Kunststoff (PMMA).
Seitliche Lichteinkopplung (RZB SIDELITE®-Technologie)
für überdurchschnittlich homogene
Leuchtdichteverteilung.  Betriebsgerät integriert.
MultiLumen: Einstellbarkeit des Leuchtenlichtstroms in
4 Stufen.

Farbe: weiß
Länge: 1202 mm
Breite: 302 mm
Höhe: 47 mm
Lichtquelle: LED
Farbtemperatur: 4000K
Bemessungsleistung: 29 W
Bemessungsleuchtenlichtstrom: 3500 lm
Bemessungsleuchtenlichtstrom 2: 3850 lm
Bemessungsleuchtenlichtstrom 3: 4050 lm
Bemessungsleuchtenlichtstrom 4: 4400 lm
Lichtaustritt: direkt
Lichtverteilung: symmetrisch
Betriebsgerät: Konstantstrom-Versorgung
Spannung: 220 - 240 V / 50 - 60 Hz
Leistungsfaktor: 0.98
Schutzklasse: II
Schutzart: IP 40
Umgebungstemperatur: -20 °C bis +30 °C

Hersteller/ Typ

.................................................
vom Bieter einzutragen
Menge: 3,000 St

**02.01.0020 Einbauleuchte Sidelite Eco**
Hochwirtschaftliche Einlege-Flächenleuchte mit
progressiver LED-Technologie.
Rahmen Aluminium pulverbeschichtet. Diffusor
Kunststoff opal.
Diffusor und Lightguide aus vergilbungsfreiem
Kunststoff (PMMA).
Seitliche Lichteinkopplung (RZB SIDELITE®-Technologie)
für überdurchschnittlich homogene
Leuchtdichteverteilung.
Betriebsgerät extern.
Einfachste Installation des Betriebsgerätes durch
Dreh-Stecksystem und verlängerte Anschlussleitung zur
Leuchte (1,90 m).
MultiLumen: Einstellbarkeit des Leuchtenlichtstroms in
4 Stufen.

Farbe: leuchtenweiß
Länge: 622 mm
Breite: 622 mm
Lichtquelle: LED
Farbtemperatur: 4000K
Farbwiedergabeindex: 80
Farbtoleranz (McAdam): 3 SDCM
Lebensdauer Lichtquelle: 100000 h (L80/B50)
Lebensdauer: 50000 h (L80/B10)
Bemessungsleistung: 26 W
Bemessungsleuchtenlichtstrom: 3700 lm
Bemessungsleistung 2: 30 W
Bemessungsleuchtenlichtstrom 2: 4200 lm
Bemessungsleistung 3: 33 W
Bemessungsleuchtenlichtstrom 3: 4500 lm
Bemessungsleistung 4: 37 W
Bemessungsleuchtenlichtstrom 4: 5000 lm
Lichtaustritt: direkt
Lichtverteilung: symmetrisch
Betriebsgerät: Konverter dimmbar DALI
Spannung: 220 - 240 V / 50 Hz, 60 Hz
Leistungsfaktor: 0.95
Schutzklasse: II
Schutzart: IP 40
Umgebungstemperatur: 5 °C bis +30 °C

Hersteller/ Typ

.................................................
vom Bieter einzutragen
Menge: 14,000 St

**02.01.0030 Anbauleuchte Sidelite Eco**
Hochwirtschaftliche Anbau-Flächenleuchte mit
progressiver LED-Technologie. Leuchtenrahmen Aluminium
pulverbeschichtet.
Anbaurahmen Stahlblech pulverbeschichtet.
Diffusor Kunststoff opal. Diffusor und Lightguide aus
vergilbungsfreiem Kunststoff (PMMA).
Seitliche Lichteinkopplung (RZB SIDELITE®-Technologie)
für überdurchschnittlich homogene
Leuchtdichteverteilung.
Betriebsgerät integriert.
MultiLumen: Einstellbarkeit des Leuchtenlichtstroms in
4 Stufen.

Farbe: leuchtenweiß
Länge: 602 mm
Breite: 602 mm
Höhe: 47 mm
Lichtquelle: LED
Farbtemperatur: 4000K
Farbwiedergabeindex: 80
Farbtoleranz (McAdam): 3 SDCM
Lebensdauer Lichtquelle: 100000 h (L80/B50)
Lebensdauer: 50000 h (L80/B10)
Bemessungsleistung: 26 W
Bemessungsleuchtenlichtstrom: 3700 lm
Bemessungsleistung 2: 30 W
Bemessungsleuchtenlichtstrom 2: 4200 lm
Bemessungsleistung 3: 33 W
Bemessungsleuchtenlichtstrom 3: 4600 lm
Bemessungsleistung 4: 37 W
Bemessungsleuchtenlichtstrom 4: 5000 lm
Lichtaustritt: direkt
Lichtverteilung: symmetrisch
Betriebsgerät: Konstantstrom-Versorgung
Spannung: 220 - 240 V / 50 Hz, 60 Hz
Leistungsfaktor: 0.98
Schutzklasse: II
Schutzart: IP 40
Umgebungstemperatur: -10 °C bis +30 °C

Hersteller/ Typ

.................................................
vom Bieter einzutragen
Menge: 1,000

**02.01.0040 Anbauleuchte hokal-HLAG/1200 LED**
Anbauleuchte, Stahlblechgehäuse im Quadratdesign;
Gehäusefarbe verkehrsweiß RAL 9016;
Lichtverteilung direkt strahlend;
Entblendung durch diffus strahlendes, satiniertes
PC-Profil;
bei Lichtbandmontage Diffusor optisch durchlaufend;
Lichtquelle ist entsprechend der Ökodesign-Anforderung
EU 2019/2020 entnehmbar
und kann im Werk getauscht werden.
Elektrischer Anschluss über 3-polige Anschlussklemme
in Steckkontakt-Technik.
einschl. Stirnseiten für Einzelmontage

Abmessungen (LxBxH):  1176mm x 85mm x 75mm
Bestückung: LED, Farbwiedergabe/Lichtfarbe CRI = 80 /
4000K
Farborttoleranz: 3SDCM
LED-Lebensdauer: 50000h L80/B10 (Tq 25°C)
Bemessungslichtstrom: 2451lm
Leuchten Lichtausbeute: 106lm/W
Betriebsgerät: Elektronischer Treiber (1 Stück)
Systemleistung: 23W
Energieeffizienzklasse/Lichtquelle: C
Netzspannung: 230V
Netzfrequenz: 50Hz
Stoßfestigkeitsgrad-IK: IK02
Umgebungstemperatur: ta 25°C
UGR q/l: 24.8 / 24.9
Prüfzeichen: IP20, Schutzklasse I, F, Indoor, CE

Hersteller/ Typ

.................................................
vom Bieter einzutragen
Menge: 2,000 St

**02.01.0050 KLK 1200**
Wannenleuchte;
Leuchtenkörper Stahlblech,
tiefgezogen;
mit Schaumstoffdichtung und Drehhebelverschlüssen;
Gehäusefarbe verkehrsweiß RAL 9016;
Lichtverteilung direkt/indirekt strahlend mittels
Diffusor opal aus Acrylglas, mit opaler Einfärbung,
Elektrischer Anschluss über 3-polige Anschlussklemme
in Steckkontakt-Technik.
Abmessungen (LxBxH): 1215mm x 90mm x 71mm
Bestückung: LED, Farbwiedergabe/Lichtfarbe CRI = 80 /
3000K
LED-Lebensdauer: 50000h L80/B10 (Tq 25°C)
Bemessungslichtstrom/Schaltstufen (gerundet):
4000lm/31W, 3600lm/27W, 3100lm/23W, 2600lm/19W
(Standardeinstellung 3993lm)
Leuchten Lichtausbeute: 135lm/W-129lm/W
Betriebsgerät: Elektronischer Multilumen-Treiber,
4-Stufen  (1 Stück)
Systemleistung: 31W-19W
Netzspannung: 230V
Netzfrequenz: 50Hz
Stoßfestigkeitsgrad-IK: IK02
Umgebungstemperatur: ta 25°C
Prüfzeichen: IP50, Schutzklasse I

Hersteller/ Typ

.................................................
vom Bieter einzutragen
Menge: 1,000 St

**02.01.0060 HB 507 Spiegelleuchte**
Linienleuchte als Wand- und Spiegelleuchte einsetzbar.
Armatur und Endkappen Kunststoff weiß. Diffusor
Kunststoff opal.
Homogene und weiche Ausleuchtung. MultiColour:
Farbtemperatur mit Schaltelement einstellbar auf
3000 K und 4000 K (Werkseinstellung). Geeignet für
Deckenanbau, Wandanbau. Waagerechte und senkrechte
Montage möglich. Montagefreundlich durch
Schnellbefestigungsklammern aus Edelstahl.
Betriebsgerät integriert und gekapselt.
Farbe: weiß
Länge: 600 mm, Breite: 42 mm, Höhe: 55 mm
Lichtquelle: LED
Farbtemperatur: 3000K, 4000K, Farbwiedergabeindex: 80
Lebensdauer Lampe: 50000 h (L70/B50)
Bemessungsleistung: 9.3 W
Bemessungsleuchtenlichtstrom: 1000 lm
Ausstrahlwinkel Down 2: 177° / 108°
Lichtaustritt: vorwiegend direkt, Lichtverteilung:
symmetrisch
Betriebsgerät: Konstantstrom-Versorgung
Spannung: 220 - 240 V / 50 Hz, 60 Hz
Leistungsfaktor: 0.7
Schutzklasse: II

Hersteller/Typ: ...........
Bietereintrag
Menge: 1,000 St

**02.01.0070 RZB Rounded Sensor**
*** Bezugsbeschreibung
Dekorative runde LED Anbauleuchte für den Innen- und
Außenbereich. Armatur und Gehäuse aus
korrosionsbeständigem Aluminium-Druckguss,
seewasserbeständig pulverbeschichtet.  Serienmäßig mit
GoreT Protective Vents Membranventil zur
Kondenswasservermeidung. Diffusor Kunststoff
(Polycarbonat) opal, mit Montagefixierung.
Der rückseitig große Anschlussraum für die komfortable
Verlegung der Anschlussleitung eignet sich auch
perfekt für Durchgangsverdrahtung. MultiLumen:
Einstellbarkeit des Leuchtenlichtstroms in 4
Stufen. Werkseitig niedrigster Leuchtenlichtstrom
eingestellt. MultiColour: Farbtemperatur mit
Schaltelement einstellbar auf 3000 K
(Werkseinstellung) und 4000 K. Mit integriertem
HF-Bewegungsmelder und Lichtsensor. Funktionsparameter
des Bewegungsmelders (Deckenmontage von bis zu 4,0 m
bzw. Wandmontage von bis zu 2,5 m): HF-Melder 5,8 GHz.
Erfassungswinkel 30°-150°. Erfassungsbereich bis zu 6
m radial, abhängig von Montagesituation und
Diffusor/Abdeckung. Haltezeit, Tageslichtschwellenwert
und Empfindlichkeit über Dip-Schalter einstellbar. Als
Masterleuchte bis 400 W (ohmsche Last), 300 VA (LED)
schaltbar.

Farbe: anthrazit metallic (DB703)
Durchmesser: 300 mm
Höhe: 71 mm
Gewicht: 1.89 kg
Lichtquelle: LED
Sockel: ohne Sockel
Farbtemperatur: 3000K, 4000K
Farbwiedergabeindex: 80
Farbtoleranz (McAdam): 3 SDCM
Lebensdauer Lichtquelle: 100000 h (L80/B50)
Lichtaustritt: direkt
Lichtverteilung: symmetrisch
Betriebsgerät: Konverter Sensor
Spannung: 220 - 240 V / 50 Hz, 60 Hz
Leistungsfaktor: 0.93
Schutzklasse: I
Schutzart: IP 66
Umgebungstemperatur: -20 °C bis +45 °C

Hersteller/ Typ

.................................................
vom Bieter einzutragen
Menge: 1,000 St

**02.01.0080 RZB Rounded**
*** wie Position 02.01.0070
Bemessungsleistung: 9.5 W
Bemessungsleuchtenlichtstrom: 1100 lm
Ausstrahlwinkel Down: 120°
Systemeffizienz: 116 lm/W
Bemessungsleistung 2: 26 W
Bemessungsleuchtenlichtstrom 2: 3000 lm
Ausstrahlwinkel Down 2: 120°
Leuchtenlichtausbeute 2: 115 lm/W
Bemessungsleistung 3: 9.5 W
Bemessungsleuchtenlichtstrom 3: 1100 lm
Ausstrahlwinkel Down 3: 120°
Leuchtenlichtausbeute 3: 116 lm/W
Bemessungsleistung 4: 26 W
Bemessungsleuchtenlichtstrom 4: 3100 lm
Ausstrahlwinkel Down 4: 120°
Leuchtenlichtausbeute 4: 119 lm/W
Lichtaustritt: direkt
Lichtverteilung: symmetrisch
Betriebsgerät: Konstantstrom-Versorgung
Spannung: 220 - 240 V / 50 Hz, 60 Hz

Hersteller/ Typ

.................................................
vom Bieter einzutragen
Menge: 2,000 St

#### 02.02 Rettungszeichenleuchte

**02.02.0010 Rettungszeichenleuchte**
LED Rettungszeichen-Scheibenleuchte

Piktogramm
Erkennungsweite 20 m
Lieferung inkl. Piktogramme Pfeil rechts, links,
unten, oben, blind
Lichtstrom FE/FN am Ende der Nennbetriebsdauer
100 % bei 1 h, 42 % bei 3 h, 16 % bei 8 h
Montageart: Wandaufbaumontage, Deckenaufbaumontage
Gehäusematerial: Polycarbonat
Gehäusefarbe: Signalweiß RAL 9003
Schutzart: IP43 / IK07
Anschlussklemmen Netz (L, N, PE) bis 2,5 mm²
Durchgangsverdrahtung
Anschlussspannung 220 - 240 V AC, 50/60 Hz
Zulässiger Temperaturbereich +5 °C bis +45 °C
Batterie LifePo
Leuchtmittel LED
Abmessungen in mm
(L x B x H) 120 × 228 × 34 mm - Scheibenstärke : 14.4
mm
Schutzklasse I
einschl. Piktogrammset

Hersteller/ Typ

.................................................
vom Bieter einzutragen
Menge: 3,000 St

### 03 Blitzschutz und Erdungsanalgen

#### 03.01 Blitzschutzanlage

*Hinweis*
Für das Bauvorhaben ergibt sich entsprechend der
Blitzschutz-Risikobewertung
die Blitzschutzklasse III
Maschenweite:  15 x 15 m
Ableitungsabstand: 15 m

**03.01.0010 Fangleitung Satteldach RD 8-ALU**
Fangleitung auf Satteldach mit Ziegeleindeckung
Leitung DIN 48801 - RD 8-ALU
mit erforderlichen Dehnungsstücken,
Multiklemmen und Dachleitungshaltern.
Menge: 38,000 m

**03.01.0020 Fangleitung Dachfirste RD 8-ALU**
*** wie Position 02.01.0070
auf Dachfirste, mit Dachleitungshalter
Menge: 29,000 m

**03.01.0030 Anschluss an Dachaufbauten**
StL-Nr. 1
Anschluss- und Verbindungsleitung
an haustechnischen Anlagen
auf Dachflächen,
auf Haltern, Halterabstand max. 1 m,
Leitung DIN 48 801 - Rd 8-St
Länge der Leitung 1 m
einschl. Verbindungs- und Anschlussklemme
an der Fangeinrichtung und der Konstruktion.
Menge: 2,000 St

**03.01.0040 Isoliertraverse 0,8 m**
Isoliertraverse
mit Befestigungsplatte zur
Befestigung an Wänden und Blechen
zum Tragen von Fangstangen mit
Halterung,
Länge 0,8 m
Menge: 1,000 St

**03.01.0050 Fangstange 1500**
Fangstange zum Schutz von Dachaufbauten
befestigt an Isoliertraverse
Stange 16 mm - 1500
einschl. Leistungshalter, Klemmen
und Verbindungsleitung RD 8-ALU  1 m
Menge: 1,000 St

**03.01.0060 Ableitung RD 8-ALU**
Ableitung an Fallrohren,
Rundleiter RD 8-ALU,
Werkstoff: Aluminium
Nenngröße Ø: 8 mm
Querschnitt: 50 mm²
Menge: 30,000 m

**03.01.0070 Rohrschelle mit Sicke 80-150 mm**
Rohrschelle mit Sicke,
zur Verlegung von Leitungen hinter
dem Regenfallrohr,
Stahl verzinkt,
Rohrdurchmesser 80-150 mm
Menge: 30,000 St

**03.01.0080 Klemme Dachrinne**
Klemme für Dachrinnen, ZnStahl tZn o für Rd 8,
Klemmbereich für Wulste, rund, von 13 bis 25 mm.
Menge: 12,000 St

**03.01.0090 Leitungshalter für Mauerwerk**
Leitungshalter für Mauerwerk
Mit Innengewinde M8 bzw. Durchgangsloch Ø 7 mm
Überleger montiert mit 2 Sechskantschrauben
Version HD mit Holzschrauben (5 x 60) und
Kunststoffdübel (8 x 40)
Werkstoff: Zinkdruckguss
Passung: Rd 8-10 mm
Menge: 10,000 St

**03.01.0100 Erdeinführung Stange mit Trennklemme**
Erdeinführung als Stange teilisoliert
Rd 16/10 St/tZn o, mit Trennstück DIN 48835,
Trennmuffe und Nummernschild
Länge 1750 mm, einschl. Stangenhalter.
Menge: 4,000 St

**03.01.0110 Nummernschild**
Nummernschild DIN 48821.
Menge: 4,000 St

**03.01.0120 Messen/Prüfen Blitzschutz**
Messen und Prüfen
der Blitzschutz- und Erdungsanlage,
Anzahl der Meßstellen 12
gemessene Widerstandswerte auflisten einschl.
Prüfbericht DIN 48 831, Anlagenbeschreibung
DIN 48 830 und Bestandszeichnung DIN 48 820
in 2facher Ausfertigung.
Menge: 1,000 St

#### 03.02 Potentialausgleich und

**03.02.0010 Potentialschiene**
Potentialausgleichsschiene VDE 0100
mit Abdeckkappe aus Kunststoff mit Anschluss von
1 Rundstahl bis 10 mm Durchmesser,
1 Flachstahl bis 30 mm x 3,5 mm und
bis zu 8 Leitern je 25 mm2.
Menge: 2,000 St

**03.02.0020 Anschlussleitung und Anschlüsse**
Anschluss von  leitfähigen Teilen
an den örtlichen Potentialausgleich
Menge: 2,000 St.

**03.02.0030 Erdung Bandrohrschellen**
Erdungsbandrohrschelle
zum Anschluss von Leitern an Rohre

max. Querschnitt 6 qmm

für Rohre 1/4 - 3 Zoll
Menge: 2,000 St.

**03.02.0040 Kompakter Überspannungsschutz**
Kompakter Überspannungsschutz für 230/400V Netze.
SPD nach EN 61643-11: Typ 2+3
SPD nach IEC 61643-11: class II+III
Ausführung: 3+NPE
Verwendbar in TT- und TN-Netzen
Hochleistungsfähige Varistortechnologie
Höchste Dauerspannung: 385V
Nennableitstoßstrom (8/20): 10kA
Maximaler Ableitstoßstrom: 20kA
Schutzpegel: < 1,5kV
Signalisierung am Gerät: optisch
Fernmeldekontakt: nein
Teilungseinheit TE (17,5 mm): 2,5
Menge: 1,000 St

**03.02.0050 NYY 1x16 RM**
Kunststoffkabel NYY 1x10 qmm RM
in Teillängen liefern, auf vorhandene Leerrohre oder

Kanäle einziehen bzw. auf Pritschen oder Kabelleiter

legen einschließlich dem dazugehörigen

Befestigungsmaterial
Menge: 12,000 m

**03.02.0060 Leitung NYM-J 1x4**
Kabel DIN VDE 0276-603 NYY-J 1 x 4, Cu-Zahl 38, auf
vorhandene Kabelleiter oder -rinnen oder in offene
Kanäle.
Menge: 15,000 m

### 04 Sonstige Leistungen

#### 04.01 Demontage

*Hinweis*
Die alte vorhandene Zählerverteilung soll als
Unterverteilung für den Jugendclub weiter genutzt
werden.
Zusätzlich wird dort mittels neuem  Hauptschalter ein
Abgang für die Einspeisung der neuen Unterverteilung
der Gemeinde realisiert.
Zusätzllich ist in die vorhandenen Zählerverteilung
einen Überspannunsgableiter zu montieren.

**04.01.0010 Freischalten**
Freischalten der gesamten elektrotechnischen Anlage
Spannungsfreiheit überprüfen und Anlage sichern.
Menge: 1,000 psch

**04.01.0020 Zählerverteilung**
Umbau Bauteil vorhandenen Zählerverteilung
2 Felder mit 1 Zähler
(Anschluss abmelden und Zähler an Energieversorger
übergeben)
ausklemmen von nicht mehr genutzten Zuleitungen
errichten neuer Abgang mit Hauptschalter  für
Einspeisung neuer UV

Nachweise über die ordnungsgemäße Entsorgung
sind der Bauleitung vorzulegen.
Menge: 1,000 St

**04.01.0030 Kabel 30 mm**
Demontage Bauteil Kabel
Außendurchmesser bis 30 mm

Verlegung in Kanälen, in Rohr und auf Trassen.
Demontagehöhe bis 3,8 m.

Entsorgung nach den gesetzlichen Vorgaben

und dem Stand der Technik.
Nachweise über die ordnungsgemäße

Entsorgung sind der Bauleitung vorzulegen.
Menge: 30,000 m

**04.01.0040 Schwachstromkabel**
Demontage Bauteil Schwachstromkabel
Verlegung in Kanälen und auf Trassen.
Demontagehöhe bis 2,5 m.
Entsorgung nach den gesetzlichen Vorgaben und dem
Stand der Technik.
Nachweise über die ordnungsgemäße Entsorgung
sind der Bauleitung vorzulegen.
Menge: 10,000 m

**04.01.0050 Bauteil I-Rohre, Kanal demontieren**
Demontage Bauteil
Schutzrohren und Kanal Kunststoff, befestigt auf
Mauerwerk,
einschl. Dübel entfernen und Löcher verschließen,
Demontagehöhe bis 4 m, demontieren
und an einem von der Bauleitung näher bezeichneten
Ort zwischenlagern bzw. zum Abtransport bereitstellen.

Entsorgung nach den gesetzlichen Vorgaben und dem
Stand der Technik.
Nachweise über die ordnungsgemäße Entsorgung
sind der Bauleitung vorzulegen.
Menge: 25,000 m

**04.01.0060 Bauteil Schalter/Steckdosen uP demontieren**
StL-Nr. 1
Demontage Bauteil auf Putz
Schalter/Steckdosen/CEE/Datendosen/Abzweigdosen,
befestigt auf Mauerwerk,
einschl. Dübel entfernen und Löcher verschließen,
Entsorgung nach den gesetzlichen Vorgaben und dem
Stand der Technik.
Nachweise über die ordnungsgemäße Entsorgung
sind der Bauleitung vorzulegen.
Menge: 10,000 St

**04.01.0070 Demontage Einzelleuchten**
Demontage Einzelleuchten, Anbauleuchten
mit Leuchtstofflampe und Vorschaltgerät,
mit LED

Demontagehöhe bis 3,5 m,
einschl. Dübel entfernen und Löcher verschließen.
Entsorgung nach den gesetzlichen Vorgaben und dem
Stand der Technik.
Nachweise über die ordnungsgemäße Entsorgung
sind der Bauleitung vorzulegen.
Menge: 4,000 St

#### 04.02 Bauleistungen und Baustelleneinrichtung

*Hinweis*
Für die Leitungseinführungen in die Gebäude sind
druckwasserdichte
Systeme zu installieren.

Grundlage der Ausschreibung sind Produkte der Firma
Hauff Technik

Hersteller/Typ

.......................................................
vom Bieter einzutragen.

**04.02.0010 Ringraumdichtung**
Ringraumdichtung zur Abdichtung von Kabeln
in Kernbohrungen oder Futterrohren.
Geteilte Ausführung zur Abdichtung von neu zu
installierenden
oder bereits verlegten Kabeln.
Geprüft nach FHRK-Prüfgrundlage mit
FHRK-Qualitätssiegel.

Maße: Dichtbreite: 40 mm; Pressplatten: 5 mm
Werkstoff: Pressplatten, Schrauben, Muttern und
Scheiben
Anwendungsbereich: Wassereinwirkungsklasse DIN 18533:
W1-E, W2.1-E und W2.2-E; WU-Richtlinie:
Beanspruchungsklasse 1 und 2
Dichtheit: gas- und wasserdicht; radonsicher

Werkstoffkombination: A2/EPDM
Futterrohr/Kernbohrung Øi (mm): 100
Anzahl Kabel/Medium insgesamt: 4
Durchgänge: 4
Medienrohr Øa (mm): 8-30

Eigenschaften: Segmentringtechnik zur individuellen
Anpassung auf die Leitungsdurchmesser vor Ort

Fabrikat: Hauff-Technik oder gleichwertig

Hersteller/Typ

.......................................................
vom Bieter einzutragen
Menge: 1,000 St

*Hinweis*
Die nachstehend aufgeführten Schlitz- und
Stemmarbeiten beinhalten:
das Fräsen, Bohren und Stemmen sowie das  Schließen
aller Öffnungen und Schlitze.

**04.02.0020 Mauerschlitz 60x40**
Installationsschlitz in Mauerwerkerstellen
einschließlich der erforderlichen Gerüste
Größe: ca. 60 x 40 mm
Menge: 5,000 m

**04.02.0030 Mauerschlitz 30x40**
Installationsschlitz in Mauerwerk erstellen
einschließlich der erforderlichen Gerüste
Größe: ca. 30 x 40 mm
Menge: 10,000 m

**04.02.0040 Bohrung in Wänden aus Mauerwerk**
*** wie Position 02.01.0070
Bohrung in Wänden aus Mauerwerk
erstellen und nach Verlegung der Kabel schließen,

einschließlich der erforderlichen Gerüste

Durchmesser: 40 mm

Stärke:  240 mm
Menge: 6,000 St.

**04.02.0050 Bohrung in Wänden aus Mauerwerk**
*** wie Position 02.01.0070
Bohrung in Wänden aus Mauerwerk
erstellen und nach Verlegung der Kabel schließen,

einschließlich der erforderlichen Gerüste

Durchmesser: 20 mm

Stärke:  240 mm
Menge: 15,000 St.

**04.02.0060 Bohrungen Decken**
*** wie Position 02.01.0070
Durchbrüche in Decken erstellen
nach Verlegung der Leitungen schließen,
einschließlich der erforderlichen Gerüste
Durchmesser: bis 30 mm
Betonstärke: bis 360 mm
Menge: 5,000 St.

**04.02.0070 Bohrungen Decken**
*** wie Position 02.01.0070
Durchbrüche in Decken erstellen
nach Verlegung der Leitungen schließen,
einschließlich der erforderlichen Gerüste
Durchmesser: bis 20 mm
Betonstärke: bis 360 mm
Menge: 12,000 St.

**04.02.0080 Bohrung in Trockenbauwänden**
Bohrung in Wänden aus Trockenbau
erstellen und nach Verlegung der Kabel schließen,
einschließlich der erforderlichen Gerüste
Durchmesser: 40 mm
Stärke:  240 mm
Menge: 5,000 St.

**04.02.0090 Bohrungen 75x250**
Durchbrüche in Decken erstellen
nach Verlegung der Leitungen schließen,
einschließlich der erforderlichen Gerüste
Durchmesser: bis 75 mm
Betonstärke: bis 250 mm
Menge: 1,000 St.

*Hinweis*
Der Anbieter ist verpflichtet, die amtlichen Nachweise
für die von ihm
angebotenen Brandschutzmaßnahmen vorzulegen.

Amtliche Nachweise können sein:
Prüfzeugnis, Prüfbescheid und allgemeine
bauaufsichtliche Zulassung.

Die Brandschottungen sind mit Kennzeichnungsschildern
zu versehen.

Die angebotenen Systeme müssen vom Deutschen Institut
für Bautechnik bauaufsichtlich zugelassen sein und auf
Basis der erhaltenen Prüfergebnisse und dem direkten
Anwendungsbereich als Kombi-/ Kabelabschottung der
Feuerwiderstandsfähigkeit "feuerbeständig" entsprechen.
  Das angebotene System muss für die Anwendung in
Massiv-Wänden bzw. Decken und
  in leichten Trennwänden geeignet sein.
  Die geltenden Regeln der Elektrotechnik sind zu
beachten

**04.02.0100 Kabelabschottung aus 2-Komponenten-PU-Schaum**
Kabelabschottung aus 2-Komponenten-PU-Schaum zur
Ausführung von kleinen Abschottungen in massiven
Wänden und Decken.
Feuerwiderstandsdauer: S 90
einschl. Systemgebundenes Zubehör
Wand- / Deckenstärke: bis 24 cm
Schottgröße: 0,002 m²
Menge: 1,000 St

#### 04.03 Stundenlohnarbeiten und Revision

*Hinweis*
Revisionsunterlagen 1fach im Ordner und 1x digital auf
CD oder Stick

A: Betriebsanleitung
  Ausführung auf dauerhaftem Papier mit
Lochverstärkungen
  in Aktenordnern mit Aufschrift und eingehefteter
Inhaltsliste.

  Inhalt wie folgt:

   1. Beschreibung des Anlagenaufbaus und der
Wirkungsweise für
     - allgemeine Stromversorgung
   2. Betriebs- und Wartungsanleitung wie unter 1
   3. Produktinformation
   4. Auflistung evtl. Ersatzteile und Liefernachweis

B: Bestandspläne
  auf dauerhaftem Papier, nach DIN-Format
  gefaltet mit Lochverstärkungen versehen.

  Folgende Pläne sind zu liefern und in einem
  aufgelegtem Inhaltsverzeichnis aufzulisten:

   1. Installationspläne 1:50 aller Geschosse mit
  folgenden Angaben
      - Lage der elektr. Betriebsstätten und Verteiler
  mit Bezeichnung der Betriebsmittel
   2. Übersichtsschaltplan über die allgemeine Stromversorgung mit Angabe der Verteilungen,
  den Nennstromstärken der vorgeschalteten
Sicherungen
  und den Kabelquerschnitten der Einspeisungen.

   3. Meßprotokolle entsprechend den Prüfungen
  nach DIN VDE 0100/Teil 600 und Teil 610
   4. Errichterbestätigung über die fachgerechte
  Errichtung der elektrotechnischen Anlage
  gemäß DIN VDE 0100

Die Unterlagen sind in einem gemeinsamen Aktenordner
einzuheften.
Der Aktenordner ist zu beschriften.

Sämtliche Unterlagen sind auch in digitaler Form
(beschrifteter CD oder Stick) zu übergeben.

Das Fehlen der Unterlagen gilt als wesentlicher Mangel
bei der Schlußabnahme.  Die förmliche
Abnahme der Anlagen wird erst nach Vorlage der
kompletten Unterlagen erteilt..

**04.03.0010 Prüfen**
Prüfen der errichteten elektrotechnischen Anlage
nach VDE 0100/ Teil 600 und Teil 610 durch

- Besichtigen
- Erproben
- Messen
Erstellen von Messprotokollen und Übergabe der Anlage.
Menge: 1,000 psch

**04.03.0020 Revisionsunterlagen**
Leistungen und Dokumentation wie oben beschrieben:
Unterlagen 1-fach in Ordner und 1x als CD in digitaler
Form übergeben.
Menge: 1,000 psch

**04.03.0030 Einweisung und Inbetriebnahme**
Einweisung und Inbetriebnahme durchführen
Der Nutzer muss in die Funktion und die Bedienung der
elektrotechnischen Anlage eingewiesen werden.
Die Einweisung ist aktenkundig zu machen.
Menge: 1,000 psch

*Hinweis*
Stundenlohnarbeiten werden nur nach Erteilung
gesonderter schriftlicher Aufträge (Bestellschein)
ausgeführt und vergütet.
Die Abrechnung erfolgt nach Verrechnungssätzen (EUR/h)

gegen Nachweis der tatsächlich geleisteten Stunden und
des Materialverbrauchs.
In den Stundenverrechnungssätzen sind enthalten:
- die Lohn- und Gehaltskosten
- die Lohn- und Gehaltsnebenkosten
- die anteiligen Gemeinkosten einschl.
  Gewinn und Wagnis

Es sind nicht enthalten:
- die Zuschläge für etwaige Überstunden
- Nacht-, Sonntags- und Feiertagszuschläge

Die Zuschläge betragen:
  für Überstunden..........%
  für Nachtarbeit..........%
  für Arbeiten an Sonn-
  und Feiertagen..........%

Diese sind jeweils besonders auszuweisen
soweit sie vom Auftraggeber angeordnet
waren.

Die Verrechnungssätze wurden unter Beachtung der
preislichen
Vorschriften ermittelt und gelten unabhängig von der

Anzahl der abzurechnenden Stunden.

**04.03.0040 Monteurstunden**
Menge: 5,000 h

### 05 IT-Anlagen

#### 05.01 Daten- und Mediennetz

**05.01.0010 UAE 2xRJ45 Kat 6**
Universal-Datenanschlussdose, 2-fach Anschlussdose
Cat. 6A,
zum Einbau in Geräteträger UP Installationsdose
einschließlich, Zentralplatte und Abdeckrahmen,
mit Beschriftungsfeld, und Gerätedose in Mauerwerk,
metallisches Gehäuse;
geeignet für Anwendungen 10GBase-T, PoE+;
Buchsen in 45ø Schrägauslass.
Schutzklappen und Beschriftungsfeld mit transparenter
Abdeckung;
Schirmkontaktierung und Zugentlastung getrennt
ausgeführt,
separat mit unverlierbaren Schraubklemmen;
Tragplatte metallisch, mit 60 mm-Befestigungsspur
horizontal;
einbaubar in Abdeckungen mit 45 mm-Lochung gem. DIN
49075

liefern und montieren, einschließlich des Auflegens der
4 paarigen Datenkabel und dem Beschriften der Ports.

Hersteller/Typ

.......................................................
vom Bieter einzutragen.
Menge: 3,000 St.

**05.01.0020 Patchkabel, Cat 6A,**
Netzwerkkabel-Patchkabel,
Cat 6A, S/FTP, PIMF, halogenfrei,
Patchkabel mit 2 x RJ45 Stecker
Leistungsklasse: Cat 6A, 500 MHz
Belegung: TIA/EIA 568B
Aufbau Schirmung: Alu Folie 0,025mm mit Schirmung
80x0,12mm
doppelt geschirmt: S/FTP, PiMF (Paare in Metallfolie)
Mantel halogenfrei LSZH
Kabelaufbau: AWG 26/7
Adern Material: Vollkupfer (Cu)
Menge: 4,000 St

**05.01.0030 Datenkabel Kategorie 600 Mhz uP**
*** Bezugsbeschreibung
STP Datenkabel PiMF 600 MHz - CAT.7 Duplex
für strukturierte Gebäudeverkabelungen
Shielded Twisted Pair/Screened PIMF  2x4 x 2 x AWG23
4 einzeln abgeschirmte Paare (Aluminium-Folie)
mit Gesamtschirm (Cu-Geflecht). Massivleiter.
Klasse F in Norm entspricht CAT.7.
Anforderungen nach EIA/TIA-568 und TSB36 sowie
ISO/IEC11801
bzw. EN 50173 (Klasse D).
Wellenwiderstand 100 Ohm +/-15%
Elektrische Eigenschaften
Schleifenwiderstand bei 20> C: 140 W/km
Impedanz Z (1-600 MHz): 100 W ¤ 15 W
Rückflussdämpfung: 23 dB
Transferimpedanz (bei 10 MHz): 10 mW
Betriebskapazität: 45 pF/m
Skew (Laufzeitdifferenz): 4 ns/100 m
NVP: 81 %

unter Putz, einschl. Fräsen in Beton
und nach verlegen des Kabels, Schließen der Schlitze.

Hersteller/Typ

.......................................................
vom Bieter einzutragen.
Menge: 11,000 m

**05.01.0040 Datenkabel Kategorie 600 Mhz**
*** wie Position 05.01.0030
auf Rohfußboden in Zwischendecken
oder in Installationsrohren.

Hersteller/Typ

.......................................................
vom Bieter einzutragen.
Menge: 74,000 m

**05.01.0050 Fritzbox**
Fritzbox
Liefern, montieren und programmieren
Menge: 1,000 St

**05.01.0060 Switch 8 Port**
Unmanaged Ethernet Switch mit 8 RJ45-Ports,
Autocrossing-Funktion und QoS

Anzahl der Ports: 8 (RJ45-Ports)
Schnittstelle: Ethernet (RJ45)
Übertragungsgeschwindigkeit: 10/100 MBit/s
Funktion: Autonegotiation,
Store-and-Forward-Switching-Mode
Priorisierung nach Quality-of-Service (QoS) (IEEE
802.1p)
Energy-Efficient Ethernet (IEEE 802.3az)
PROFINET-Conformance-Klasse: Conformance-Class A
Versorgungsspannung: 24 V DC / 24 V AC (50/60 Hz)
Montageart: Tragschiene
Umgebungstemperatur (Betrieb): -10 °C - 60 °C
Abmessungen BxHxT: 22,5 x 140,4 x 92,4 mm

Hersteller/Typ

.......................................................
vom Bieter einzutragen.
Menge: 1,000 St

**05.01.0070 Patchpanel RJ45 CAT6 STP**
Patchfeld bestehend aus RJ 45- Netzwerkbuchsen,
nach DIN EN 60603-7-3.

Anschluss Vorderseite: 12x RJ45 Netzwerkbuchsen
Anschluss Rückseite: Verlegekabel über Krone LSA+
Wandmontage problemlos möglich
vormontiertes Erdungskabel
LSA Kontakte mit Farbcode TIA568B bedruckt
Kategorie: Cat6
AWG Bereich: AWG 26-22
Höhe: 45 mm
Länge: 86 mm
Breite: 217 mm
Geschirmt: Ja
Farbe: schwarz

Hersteller/Typ

.......................................................
vom Bieter einzutragen.
Menge: 1,000 St

**05.01.0080 Messung je Datenanschluss**
Messung je Datenanschluss ISO Klasse E
Menge: 4,000 Stk

USt %: 19,00
